# Pauschale Fernmelde-/SWIS-Anlagen BAB
Angebotsaufforderung (GAEB DA XML 3.2, DA83)
Projekt: A-P0114-00
Währung: EUR
Auftraggeber: Autobahn GmbH des Bundes, Niederlassung Südbayern (München), Autobahn GmbH-NL BY-S, Seidlstr.7-11, 80335 München, Seidlstraße 7-11, 80335 München, Telefon 089 54552-0; Vergabenummer: AP011400122
Erstellt mit: GXML Toolbox V3.3 R20230829, iTWO_64 V25.0.473, 29.01.2026

## AP011400122 RV Klimaanlagenwartung 2026-2028
Datum: 29.01.2026
WaGr: 99_99_01

### Abschnitt 01 Klimaanlagenwartung 2026-2028

#### Unterabschnitt 01.01 Rahmenvertr. Klimaanlagenwartung

**01.01.0001 Wartung Innengerät einmal jährlich**
Sichtprüfung (allgemeiner Zustand, Verunreinigungen, Ölflecken, Undichtigkeit, mechanischen Befestigung, mechanische Beschädigungen usw.)
Innengerätewärmeübertrager desinfizieren.
Innengerätefilter reinigen.
Kondensatablauf prüfen und spülen.
Lüfterwalze reinigen (z.B. mit Hochdruck-Dampfreiniger)
Menge: 50,000 St

**01.01.0002 Wartung Außengerät einmal jährlich**
Sichtprüfung (allgemeiner Zustand, Verunreinigungen, Ölflecken, Undichtigkeit, mechanische Befestigung, mechanische Beschädigungen usw.)
Außengerätewärmeübertrager reinigen.
Propeller und Schutzgitter grob reinigen (z.B. Blätter, Zweige und andere den Luftstrom behindernde Gegenstände entfernen)
Menge: 50,000 St

**01.01.0003 Prüfprotokoll erstellen**
Je vorhandener Anlage folgende Parameter prüfen und dokumentieren:
Kühlmittelfüllung (i.O. / nicht i.O.)
Dichtheitskontrolle (i.O. / nicht i.O.)
Betriebsmodus im Probelauf
Solltemperatur während des Probelaufs (in Grad Celsius)
Raumtemperatur während des Probelaufs (in Grad Celsius)
Umgebungstemperatur Außengerätewärmeübertrager (in Grad Celsius)
Verdampfungstemperatur (in Grad Celsius)
Stromaufnahme (in Ampere)
Überhitzung (in Kelvin)
Ausblastemperatur (in Grad Celsius)
Saugleitungstemperatur (in Grad Celsius)
Das Wartungsprotokoll ist zu erstellen, zu unterschreiben und in elektronischer Form zu übergeben.
Es beinhaltet alle Nebenkosten für Mess- und Prüfmittel, Geräte, Betriebsmittel, Personal usw.
Menge: 50,000 St

**01.01.0004 Anfahrpauschale**
An- und Abfahrt zum / vom Wartungsstandort.
Einfache Entfernung / Strecke bis zu 150 km ab FIT 80939 München.
Einschließlich aller Nebenkosten für Fahrzeug, Betriebsmittel, Kraftstoff usw.
Menge: 40,000 St

**01.01.0005 Pauschale Verkehrssicherung**
Verkehrssicherung für die zu wartenden Objekte / Standorte:
A96 KH Germering
A99 / A8O KH Brunnthal
A9 KH Neufahrn/Eching
A7 KH Unterelchingen
Menge: 8,000 St

**01.01.0006 Pauschale Klein- u. Verbrauchsmat.**
Pauschalposition für Reinigungstücher, Reinigungsmittel, Schmiermittel, Dichtungen, Kabelbinder, Schrauben, Muttern, etc.
Menge: 1,000 St
